# Sanierung Schwimmbad Erftstadt-Liblar 2026
Leistungsbeschreibung (GAEB DA XML 3.3, DA81)
Projekt: 041716
Währung: EUR
Erstellt mit: GXML Toolbox V3.3 R20220330, ORCA AVA 27 27.00.00, 30.04.2026

## Objektdaten und Objektbeschreibung
Objektdaten

Objektadresse:
Holzdamm 4
50374 Erftstadt

Bauherr:
Stadtwerke Erftstadt
Michael-Schiffer-Weg 4
50374 Erftstadt

Beschreibung des Objektes:
Das Hallenbad Erftstadt Liblar, wurde 1975/1976 erbaut.
Der Baukörper besteht aus einer Schwimmhalle mit Sprungbecken und einem Umkleidegebäude mit Eingangshalle und Cafeteria.
Die Fassade besteht aus einer wärmegedämmten selbsttragenden Leichtmetallkonstruktion und einer Tragschale aus Stahlbeton. Die Wände zur Eingangshalle und zur Cafeteria sind verglast und die geschlossenen Teile bestehen aus beschichteten gedämmten Stahlblechpaneelen.

Die Sanierung der Fassade und des Flachdaches über der Schwimmhalle wurde ca. 2020 abgeschlossen.

Die Instandsetzung des Flachdaches und der Fassadenbekleidung des Umkleide- und Eingangsbereiches ist für Ende 2026 geplant.

## Techniche Vorbemerkungen, Metallbauarbeiten
Metallbauarbeiten

Technische Vorbemerkungen

- Mitgeltende Normen und Regeln
- Allgemeine Angaben
- Angaben zur Ausführung
- Angaben zu Stoffen und Bauteilen
____________________________________

Mitgeltende Normen und Regeln

Allgemeines

Wenn nicht anders erwähnt, gelten jeweils die Normen und Regeln in der zum Ausführungszeitraum gültigen Fassung einschließlich der Änderungen, Berichtigungen und Beiblätter.

Allgemeine Angaben

Vor Ausführungsbeginn hat der Auftragnehmer mit dem Auftraggeber festzulegen, wo das zu verwendende Material auf der Baustelle gelagert werden kann, um gegenseitige Störungen der am Bau beteiligten Handwerker während der Bauausführung zu vermeiden.

Der Auftragnehmer hat dafür Sorge zu tragen, dass während der Ausführung seiner Leistungen immer mindestens ein fließend deutsch sprechender Mitarbeiter seiner Firma auf der Baustelle anwesend ist.

Als Ausführungsunterlagen sind diese Leistungsbeschreibung und die Ausführungsplanung des Architekten, sowie evtl. vorliegende Ausführungspläne auf der Baustelle vorzuhalten.

Angaben zur Ausführung

Bei funkenerzeugenden Arbeiten, z.B. Trennarbeiten mit Trennscheiben und Brennschneidearbeiten, in der Nähe zu erhaltender Bauteile sind Glasflächen, glasierte Keramikoberflächen und andere durch den Funkenflug gefährdete Oberflächen abzudecken.

Wenn bauseitige Vorleistungen erforderlich sind, hat der Auftragnehmer dem Auftraggeber rechtzeitig die erforderlichen Angaben möglichst in Verbindung mit Detailzeichnungen zu übergeben

Späne vom Bohren und Fräsen sowie Reste von Schleifstaub sind sofort von den bearbeiteten Teilen zu entfernen.

Gefahrbereiche bei Montagearbeiten sind abzusperren und zu kennzeichnen. Entstehen dadurch Behinderungen für andere Unternehmer oder Dritte, sind der Zeitraum der Absperrung sowie alternative Maßnahmen mit der Bauleitung abzustimmen.

Angaben zu Stoffen und Bauteilen

Alle verwendeten Kunststoffe müssen alterungs- und lichtbeständig sowie mindestens schwer entflammbar sein. Ihre Widerstandsfähigkeit gegen chemische und atmosphärische Einflüsse, gegen Wärme und Kälte, und ihr elastisches Verhalten müssen dem Verwendungszweck dauerhaft entsprechen.

Bei brandschutztechnischen Anforderungen sind die amtlichen Nachweise (Prüfzeugnis oder Prüfbescheid oder allgemeine bauaufsichtliche Zulassung) der Bauleitung zu übergeben.

Bei nicht genormten Stoffen und Bauteilen sind, soweit erforderlich, die bauaufsichtlichen Zulassungen der Bauleitung zu übergeben

## Fotos
Umkleidegebäude des Hallenbades
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
## 04 Vorgehängte Hinterlüftete Fassade

### Titel 01 Baustelleneinrichtung

**01.01 Baustelleneinrichtung**
Lieferung, Vorhaltung und Räumung aller Maschinen, Werkzeuge, Materiallager und Personalunterkünfte, die zur Durchführung der im Leistungsverzeichnis beschriebenen Arbeiten notwendig sind.

Bauseits wird ein Wasser- und ein 230 V- Stromanschluss zur Verfügung gestellt. Die weitere Verteilung erfolgt durch den Auftragnehmer.

Einholung von Genehmigungen einschließlich Mietkosten zur Inanspruchnahme öffentlicher Gehwege und/oder Stellplätze für die Dauer der Bauarbeiten, sofern nicht in gesonderter Leistungsposition abgefragt.

Vorhaltedauer: Für die Dauer der gesamten Bauarbeiten
Menge: 1,000 St

### Titel 02 Rückbau und Beseitigung

*Hinweis: Hinweis*
Die Leistungspositionen in diesem Titel beschreiben den Rückbau der Fassadenbekleidung sowie weiterer Bauteile der Fassade.

Die Arbeitshöhe beträgt 3,50 m.
Bauseits wird kein Arbeitsgerüst zur Verfügung gestellt.
Evtl. erforderliche Behelfs- oder Fahrgerüste sowie Leiterwerk sind in die Einheitspreise einzukalkulieren.

In den Leistungspositionen gelten die Deponie- und Entsorgungskosten als Teil der Leistung und sind in die Einheitspreise einzukalkulieren.

Es handelt sich um ca. 93 Stk. Einzelpaneele mit Einzelflächen von i.M. ca. 2,20 qm.

Der Rückbau des Attikaabdeckung erfolgt vor Baubeginn durch den Dachdecker.

*Hinweis: Paneelliste*
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
**02.01 Fassadenpaneele einschl. UK ausbauen und entsorgen**
Fassadenpaneele einschließlich Unterkonstruktion aus Aluminiumprofilen abbauen, abtransportieren und entsorgen.

Blechdicke der Paneele: 3 mm
Es handelt sich um ca. 93 Stk. Einzelpaneele mit Einzelflächen von i.M. ca. 2,20 qm

Die Leistung beinhaltet den Rückbau sämtlicher Befestigungsmaterialien und Anbindungen an den Untergrund aus Stahlbeton.

Bauteil: Fassade des Umkleidebereiches
Arbeitshöhe: bis 3,50 m

Abrechnungseinheit: "qm"
Menge: 215,000 m2

**02.02 Dämmung ausbauen und entsorgen**
Dämmung einschließlich Verdübelung, ausbauen und entsorgen.

Dämmstoff: Mineralwolle (im Untergrund aus Stahlbeton verdübelt)
Dämmstoffdicke: 12 cm

Abrechnungseinheit: "qm"
Menge: 215,000 m2

### Titel 03 Vorbereitende Arbeiten

**03.01 Statische Berechnungen**
*** Pauschalposition
Statische Berechnung prüffähig erstellen für die nachfolgend beschriebenen Elemente.
Die Berechnungen sind unmittelbar nach Auftragserteilung aufzustellen u. innerhalb von 3 Wochen dem Architekten vorzulegen

Durch eine statische Berechnung sind Plattenabmessung, Befestigungen, Verbindungen, Unterkonstruktion, Wandhalter und Verankerung nachzuweisen.
Vom Auftragnehmer sind vor Fertigungsbeginn eine prüffähige statische Berechnung und Konstruktionszeichnungen dem Prüfstatiker vorzulegen. Die Kosten für den Prüfstatiker werden vom Auftraggeber übernommen.

Die Fassadenkonstruktion ist anlehnend an die Details des Architekten/Planers auszuführen.
Menge: 1,000 psch

**03.02 Werk- und Montageplanung**
*** Pauschalposition
Werk und Montageplanung prüffähig erstellen für die nachfolgend beschriebenen Elemente.
Die Zeichnungen sind unmittelbar nach Auftragserteilung aufzustellen und innerhalb von 3 Wochen dem Architekten vorzulegen (Papier, pdf und dwg).
Menge: 1,000 psch

### Titel 04 Metallfassade

*Hinweis: Hinweis*
Die Leistungspositionen in diesem Titel beschreiben die Erstellung einer Vorgehängten Hinterlüfteten Fassade (VHF).

Die Arbeitshöhe beträgt 3,50 m.
Bauseits wird kein Arbeitsgerüst zur Verfügung gestellt.
Evtl. erforderliche Behelfs- oder Fahrgerüste sowie Leiterwerk sind in die Einheitspreise einzukalkulieren.

Es handelt sich um ca. 93 Stk. Einzelpaneele mit Einzelflächen von i.M. ca. 2,20 qm.

*Hinweis: Paneelliste*
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
*Hinweis: Systembeschreibung*
Hinterlüftetes, vorgehängtes Kaltfassadensystem mit verdeckter Bolzeneinhängung bestehend aus gekanteten Kassetten, Unterkonstruktion und Mineralwolle-Dämmung.

Für die gesamte Unterkonstruktion sind Aluminium-Profile zu verwenden, thermisch entkoppelt. Als Unterkonstruktion werden U-Profile mit Agraffenstanzungen zur Aufnahme der verdeckten Einhängebolzen der Fassadenformteile sowie gekantete Wandkonsolen als Fest- oder Gleitlager als U-Profil eingesetzt.

In die Agraffenstanzungen der Unterkonstruktion werden Kunststoffclipse zur Vermeidung von Dilatationsgeräuschen eingelegt.

Alle Befestigungs-, Verbindungs- und Verankerungsmittel müssen aus nichtrostenden Materialien bestehen. Bei Dübeln muss die Brauchbarkeit durch eine entsprechende Zulassung nachgewiesen werden.

Seitens der Planung werden die Paneele an den Blendrahmen der Fenster mit Z-Profilen verklemmt, siehe Detail. Systemabhängig kann ein abweichender Anschluss der Paneelränder an die Blendrahmen erfolgen, in Abstimmung mit der Architektur/der Planung.
Auszug aus Detail "Fassade_Fenster":

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
Durch eine statische Berechnung sind Plattenabmessung, Befestigungen, Verbindungen, Unterkonstruktion, Wandhalter und Verankerung nachzuweisen.
Vom Auftragnehmer sind vor Fertigungsbeginn eine prüffähige statische Berechnung und Konstruktionszeichnungen dem Prüfstatiker vorzulegen. Die Kosten für den Prüfstatiker werden vom Auftraggeber übernommen.

Die Fassadenkonstruktion ist anlehnend an die Details des Architekten/Planers auszuführen.

Die Fassadenkonstruktion entspricht der Baustoffklasse A1 (nicht brennbar).

Aluminium, Legierung Al Mg 1
Materialstärke 3 mm, jedoch nicht unterhalb der statischen Anforderung.
Farbe: RAL 9006 grauweiß

Richtfabrikat:
Pohl Europanel®
Christian Pohl GmbH
Robert-Bosch-Str. 6
50769 Köln

oder gleichwertig

Angebotenes Fabrikat:

'_____________________________'
(vom Bieter einzutragen)

Eine produktneutrale Beschreibung wäre unverhältnismäßig aufwendig. Bei abweichenden Produkten muss die Gleichwertigkeit nachgewiesen werden.

**04.01 Vorgehängte Hinterlüftete Fassade (VHF)**
Vorgehängte Hinterlüftete Fassade (VHF) wie vor beschrieben, bestehend aus Unterkonstruktion, Dämmung und Fassadenbekleidung in Komplettleistung wie folgt herstellen.
(Dämmung in gesonderter Position)

Verankerungsgrund: Stahlbeton
Windlastzone: 2

Einzelaufstellung der Paneele in beigefügter Tabelle.

Abrechnungseinheit: "qm"
Für die Abrechnung gilt die Ansichtsfläche der Fassadenbekleidung. Fugen werden übermessen.
Menge: 215,000 m2

**04.02 Außenecken, vertikal, 90°**
Herstellen von vertikalen Außenecken in der Metallfassade mit vorgefertigten Profilen aus angebotenem Fabrikat.
Menge: 26,000 m

**04.03 Dämmung Mineralfaserplatten, 14 cm, WLS 035**
Dämmung aus Mineralwolleplatten hinter die Vorgehängte Hinterlüftete Fassade, einseitig mit schwarzem Glasvlies kaschiert, zwischen die Unterkonstruktion einbringen, einschließlich mechanischer Sicherung durch Dämmstoffhalter.

Dämmstoff: Mineralwolle (MW)
Anwendungstyp: WAB
Brandverhalten: A1 (DIN EN 13501-1)
Wärmeleitfähigkeit (Bemessungswert): 0,035 W/(mK)
Dämmstoffdicke: 14 cm

Angebotenes Produkt

'_____________________________'
(vom Bieter einzutragen)

Abrechnungseinheit: "qm"
Menge: 215,000 m2

**04.04 Attikaabdeckung, 750 mm**
Attikaabdeckung aus Alumium, einschließlich Unterkonstruktion auf bauseits vorhandene Keilbohle, im System und Farbton des angebotenen Fabrikates für die Fassadenbekleidung.

Zuschnitt: 750 mm
5-fach gekantet
Farbe: RAL 9006 grauweiß

Hinweis: Der Unterbau als Keilbohle wird durch den Dachdecker vorgerichtet.

Auszug aus Detail "Fassadenschnitt_Attika"
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
Abrechnungseinheit: "lfm"
Menge: 106,000 m

**04.05 Attikaabdeckung, 90°-Ecke**
Herstellung von 90°-Ecken an vorbeschriebener Attikaabdeckung.
Menge: 7,000 St

**04.06 Attikaabdeckung, 135°-Ecke**
Herstellung von 135°-Ecken an vorbeschriebener Attikaabdeckung.

Auszug aus Gundriss EG
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Menge: 4,000 St

**04.07 Attikaabdeckung, Anschluss an Bestandsgebäude**
Herstellung von Anschlüssen der Attikaabdeckung an aufgehende Bauteile.
Menge: 2,000 St

### Titel 05 Sonstige Arbeiten

**05.01 Durchdringungen herstellen, 15/5 cm**
Durchdringungen für Notablauf bzw. Attikaablauf in der Fassadenbekleidung herstellen, einschließlich evtl. erforderlicher Unterkonstruktion und Befestigungsmaterialien.

Durchdringung rechteckig
Abmessung: b/h ca. 15/5 cm

Lage und genaue Abmessung in Abstimmung mit der Bauleitung.
Menge: 6,000 St

**05.02 Durchdringungen herstellen, DN 50**
Durchdringungen zur Durchführung von Elektroleitungen in der Fassadenbekleidung herstellen, einschließlich evtl. erforderlicher Unterkonstruktion und Befestigungsmaterialien.

Durchdringung rund
Durchmesser: 50 mm
Menge: 10,000 St

**05.03 Schriftzug "hallenbad" demontieren, lagern, remontieren**
*** Pauschalposition
Schriftzug "hallenbad" abbauen, abtransportieren und lagern.
Nach Fertigstellung der Fassadenarbeiten den Schriftzug wieder montieren.

Erforderliche Elektroarbeiten bauseits.

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
Abrechnungseinheit: "psch"
Menge: 1,000 psch

### Titel 06 Stundenlohnarbeiten

*Hinweis: Hinweis zu Stundenlohnarbeiten*
Aufgewendete Arbeitsstunden sind spätestens zwei Werktage nach erbrachter Leistung dem Autraggeber zur Prüfung vorzulegen. Die Vorlage kann auf der Baustelle, per E-Mail oder postalisch erfolgen.

Es werden nur fristgerecht vorgelegte Stundennachweise anerkannt.

**06.01 Stunden Facharbeiter**
Facharbeiterstunde für Arbeiten auf Anordnung des Auftraggebers.
Menge: 30,000 h

**06.02 Stunden Helfer**
Helferstunde für Arbeiten auf Anordnung des Auftraggebers.
Menge: 10,000 h

USt %: 19,00
